# Impermeabilização sob revestimento em locais húmidos, com lâminas asfálticas

- Propriedade do ficheiro: CYPE INGENIEROS, S.A.
- Formato: FIEBDC-3/2002
- Moeda: EUR
- Custos indirectos: 3.00 %
- IVA: 23.00 %

## N Isolamentos e impermeabilizações

### NI Impermeabilizações

#### NIH Locais húmidos

**NIH005** m² Impermeabilização sob revestimento em locais húmidos, com lâminas asfálticas.
Impermeabilização sob revestimento cerâmico ou de pedra, em paramentos verticais e horizontais de locais húmidos, com membrana impermeabilizante autocolante de betume modificado com elastómero (SBS), LBA-15-PE, Sanibric "CHOVA", com armadura de feltro de poliéster que actua como auto-protecção superior e plástico descartável siliconado na face inferior, de superfície não protegida, prévia aplicação de primário com preparador de superfícies ChovASTAR "CHOVA", à base de betumes e resinas acrílicas em dispersão aquosa.
Critérios considerados na determinação do preço da unidade de obra: O preço não inclui o revestimento.
Inclui: Corte e preparação das lâminas asfálticas. Espalhamento do cimento cola. Colocação da impermeabilização.
Critério de medição de projecto: Superfície medida segundo documentação gráfica de Projecto.
Critério de medição de obra: Medir-se-á a superfície realmente executada segundo especificações de Projecto.

| Código | Un | Descrição | Rendimento | Preço | Importância |
|---|---|---|---|---|---|
| mt14iea030d | kg | Preparador de superfícies ChovASTAR "CHOVA", à base de betumes e resinas acrílicas em dispersão aquosa. (material) | 0.200 | 0.57 | 0.11 |
| mt14las020d | m² | Membrana impermeabilizante autocolante de betume modificado com elastómero (SBS), LBA-15-PE, Sanibric "CHOVA", com armadura de feltro de poliéster que actua como auto-protecção superior e plástico descartável siliconado na face inferior. (material) | 1.200 | 9.02 | 10.82 |
| mo029 | h | Oficial de 1ª aplicador de lâminas impermeabilizantes. (mão de obra) | 0.150 | 19.19 | 2.88 |
| mo067 | h | Ajudante de aplicador de lâminas impermeabilizantes. (mão de obra) | 0.150 | 18.74 | 2.81 |
| % | % | Custos directos complementares | 2 % | 16.62 | 0.33 |
|  |  | Custos directos |  |  | 16.95 |
