# Cobertura plana acessível

- Propriedade do ficheiro: CYPE INGENIEROS, S.A.
- Formato: FIEBDC-3/2002
- Moeda: EUR
- Custos indirectos: 3.00 %
- IVA: 23.00 %

## Q Coberturas

### QA Planas

#### QAB Acessíveis não ventiladas

**QAB121** m² Cobertura plana acessível, não ventilada, com pavimento deck de compósito (WPC) para exterior, tipo convencional, pendente de 1% a 5%, composta por: camada separadora sob formação de pendentes: tela de polietileno de alta densidade (PEAD/HDPE), de 0,75 mm de espessura e 705 g/m², (Euroclasse E de reacção ao fogo); formação de pendentes: betão leve, de resistência à compressão 1,5 MPa e 480 kg/m³ de densidade, pré-misturado com argila expandida de granulometria entre 3 e 9 mm, cimento cinzento e aditivos, com espessura média de 3 cm; impermeabilização monocamada não colada: lâmina de borracha sintética EPDM de alta densidade, de 1,2 mm de espessura; camada separadora sob protecção: geotêxtil não tecido composto por fibras de poliéster entrelaçadas, GEOFIM 200 "CHOVA", (200 g/m²); camada de protecção: pavimento deck para exterior, formado por réguas maciças de compósito (WPC) com fibras de madeira e polietileno, de 20x127x2440 mm, uma face à vista com textura de madeira, fixadas com sistema de fixação oculta, sobre ripas de madeira de pinho, com classe de risco 4 segundo NP EN 335 de 35x45 mm, separadas entre elas 300 cm e fixadas com buchas metálicas expansivas e tira-fundos a camada de regularização de argamassa de cimento, confeccionada em obra, dosificação 1:6 de 3 cm de espessura.
Cobertura plana acessível, não ventilada, com pavimento deck de compósito (WPC) para exterior, tipo convencional, pendente de 1% a 5%. CAMADA SEPARADORA SOB FORMAÇÃO DE PENDENTES: tela de polietileno de alta densidade (PEAD/HDPE), de 0,75 mm de espessura e 705 g/m², (Euroclasse E de reacção ao fogo); FORMAÇÃO DE PENDENTES: com guias de rincões, laroz e juntas com mestras de tijolo cerâmico furado duplo e camada de 3 cm de espessura média à base de betão leve, de resistência à compressão 1,5 MPa e 480 kg/m³ de densidade, pré-misturado com argila expandida de granulometria entre 3 e 9 mm, cimento cinzento e aditivos; IMPERMEABILIZAÇÃO: tipo monocamada, não colada, formada por uma lâmina de borracha sintética EPDM de alta densidade, de 1,2 mm de espessura, fixada ao suporte em perímetro e juntas e sobreposições fixadas com fita autocolante, de borracha sintética EPDM e 76 mm de largura, com prévia aplicação de primário com base dissolvente; CAMADA SEPARADORA SOB PROTECÇÃO: geotêxtil não tecido composto por fibras de poliéster entrelaçadas, GEOFIM 200 "CHOVA", com uma resistência à tracção longitudinal de 1,63 kN/m, uma resistência à tracção transversal de 2,08 kN/m, uma abertura de cone ao ensaio de perfuração dinâmica segundo NP EN ISO 13433 inferior a 27 mm, resistência CBR ao punçoamento 0,4 kN e uma massa superficial de 200 g/m²; CAMADA DE PROTECÇÃO: pavimento deck para exterior, formado por réguas maciças de compósito (WPC) com fibras de madeira e polietileno, de 20x127x2440 mm, uma face à vista com textura de madeira, fixadas com sistema de fixação oculta, sobre ripas de madeira de pinho, com classe de risco 4 segundo NP EN 335 de 35x45 mm, separadas entre elas 300 cm e fixadas com buchas metálicas expansivas e tira-fundos a camada de regularização de argamassa de cimento, confeccionada em obra, dosificação 1:6 de 3 cm de espessura, talochada e limpa. Inclusive clipes e parafusos de aço inoxidável para fixação das tábuas às ripas e fita betuminosa impermeabilizante para protecção das ripas.
Inclui: Marcação dos pontos singulares. Marcação das pendentes e traçado de rincões, larozes e juntas. Colocação da camada separadora sob formação de pendentes. Formação de pendentes com guias de rincões, laroz e juntas com mestras de tijolo. Enchimento de juntas com poliestireno expandido. Betonagem e nivelamento do betão leve até alcançar o nível de coroamento das mestras. Limpeza e preparação da superfície. Colocação da impermeabilização. Colocação da camada separadora sob protecção. Descarga, espalhamento e nivelamento da argamassa de regularização. Implantação, nivelação e fixação das ripas. Colocação da fita betuminosa impermeabilizante sobre as ripas. Colocação das tábuas da primeira fiada. Fixação de uma fiada de clipes sobre a ripa. Apresentação das tabelas da segunda fiada. Encaixe dos clipes entre as tábuas. Colocação e fixação das sucessivas fiadas.
Critério de medição de projecto: Superfície medida em projecção horizontal, segundo documentação gráfica de Projecto, desde as faces interiores dos parapeitos ou muretes perimetrais que a limitam. Não foi incrementada a medição por perdas, uma vez que na composição se considerou 5% a mais.
Critério de medição de obra: Medir-se-á, em projecção horizontal, a superfície realmente executada segundo especificações de Projecto, desde as faces interiores dos parapeitos ou muretes perimetrais que a limitam.

| Código | Un | Descrição | Rendimento | Preço | Importância |
|---|---|---|---|---|---|
| mt15dan600a | m² | Tela de polietileno de alta densidade (PEAD/HDPE), de 0,75 mm de espessura e 705 g/m², (Euroclasse E de reacção ao fogo). (material) | 1.050 | 2.92 | 3.07 |
| mt04lpt010c | Ud | Tijolo cerâmico furado duplo, para revestir, 30x20x9 cm, para utilização em alvenaria protegida (peça P), densidade 746 kg/m³, segundo NP EN 771-1. (material) | 3.000 | 0.17 | 0.51 |
| mt10hlw020a | m³ | Betão leve, de resistência à compressão 1,5 MPa e 480 kg/m³ de densidade, pré-misturado com argila expandida de granulometria entre 3 e 9 mm, cimento cinzento e aditivos. (material) | 0.030 | 210.90 | 6.33 |
| mt16pea020b | m² | Painel rígido de poliestireno expandido, segundo NP EN 13163, bordo lateral recto, de 20 mm de espessura, resistência térmica 0,55 m²°C/W, condutibilidade térmica 0,036 W/(m°C), para junta de dilatação. (material) | 0.010 | 1.34 | 0.01 |
| mt15dan610a | m² | Lâmina de borracha sintética EPDM de alta densidade, de 1,2 mm de espessura, com resistência ao envelhecimento e aos raios UV. (material) | 1.100 | 9.58 | 10.54 |
| mt15dan630a | l | Primário com base dissolvente, para limpeza de sobreposições em lâminas de borracha sintética EPDM de alta densidade. (material) | 0.001 | 11.97 | 0.01 |
| mt15dan620a | m | Fita autocolante, de borracha sintética EPDM, 76 mm de largura e 0,75 mm de espessura, para vedação de emendas em lâminas de borracha sintética EPDM de alta densidade. (material) | 0.100 | 4.39 | 0.44 |
| mt14gsa020hf | m² | Geotêxtil não tecido composto por fibras de poliéster entrelaçadas, GEOFIM 200 "CHOVA", com uma resistência à tracção longitudinal de 1,63 kN/m, uma resistência à tracção transversal de 2,08 kN/m, uma abertura de cone ao ensaio de perfuração dinâmica segundo NP EN ISO 13433 inferior a 27 mm, resistência CBR ao punçoamento 0,4 kN e uma massa superficial de 200 g/m², segundo EN 13252. (material) | 1.050 | 0.59 | 0.62 |
| mt09mor010c | m³ | Argamassa de cimento CEM II/B-L 32,5 N tipo M-5, confeccionada em obra com 230 kg/m³ de cimento e uma proporção em volume 1/6. (material) | 0.030 | 115.30 | 3.46 |
| mt18mva015b | m | Ripa de madeira de pinho, de 35x45 mm, tratada em autoclave, com classe de risco 4 segundo NP EN 335, para apoio e fixação dos pavimentos deck de exterior. (material) | 3.500 | 1.63 | 5.71 |
| mt18acc070 | m | Fita betuminosa impermeabilizante, para atenuação acústica dos efeitos sonoros em pavimentos deck. (material) | 3.500 | 0.89 | 3.12 |
| mt18fmp010a | m² | Réguas maciças de compósito (WPC) com fibras de madeira e polietileno, de 20x127x2440 mm, uma face à vista com textura de madeira e ranhuras laterais, segundo NP EN 15534-4. (material) | 1.050 | 56.44 | 59.26 |
| mt18acc020 | Ud | Kit de samblagem para pavimento deck, composto por clipe de aço inoxidável, em forma de omega, para a samblagem das pranchas, e parafuso de aço inoxidável, para fixação do clipe à ripa. (material) | 20.000 | 0.34 | 6.80 |
| mt18mva085a | Ud | Bucha expansiva metálica e tira-fundo, para fixação de ripas ou madres de madeira sobre suporte base de betão. (material) | 7.000 | 1.20 | 8.40 |
| mq06hor010 | h | Betoneira. (equipamento) | 0.018 | 1.68 | 0.03 |
| mo020 | h | Oficial de 1ª construção. (mão de obra) | 0.101 | 18.48 | 1.87 |
| mo113 | h | Operário não qualificado construção. (mão de obra) | 0.101 | 17.39 | 1.76 |
| mo029 | h | Oficial de 1ª aplicador de lâminas impermeabilizantes. (mão de obra) | 0.111 | 18.48 | 2.05 |
| mo067 | h | Ajudante de aplicador de lâminas impermeabilizantes. (mão de obra) | 0.111 | 17.97 | 1.99 |
| mo017 | h | Oficial de 1ª carpinteiro. (mão de obra) | 0.505 | 18.79 | 9.49 |
| mo058 | h | Ajudante de carpinteiro. (mão de obra) | 0.505 | 18.10 | 9.14 |
| % | % | Custos directos complementares | 2 % | 134.61 | 2.69 |
|  |  | Custos directos |  |  | 137.30 |
