# Caminho técnico de circulação pedonal de lajetas térmicas Inverlosa "CHOVA"

- Propriedade do ficheiro: CYPE INGENIEROS, S.A.
- Formato: FIEBDC-3/2002
- Moeda: EUR
- Custos indirectos: 3.00 %
- IVA: 23.00 %

## Q Coberturas

### QA Planas

#### QAD Não acessíveis, não ventiladas

**QAD025** m² Caminho técnico de circulação pedonal de lajetas térmicas Inverlosa "CHOVA", formadas por 35 mm de argamassa e 40 mm de poliestireno extrudido, de 600x400 mm, cor cinzento, acabamento poroso, colocadas directamente sobre a camada separadora, em cobertura plana não acessível, com godo.
Caminho técnico de circulação pedonal de lajetas térmicas Inverlosa "CHOVA", formadas por 35 mm de argamassa e 40 mm de poliestireno extrudido, de 600x400 mm, cor cinzento, acabamento poroso, colocadas directamente sobre a camada separadora, em cobertura plana não acessível, com godo.
Inclui: Marcação e corte das lajetas. Colocação dos ladrilhos.
Critério de medição de projecto: Superfície medida segundo documentação gráfica de Projecto.
Critério de medição de obra: Medir-se-á a superfície realmente executada segundo especificações de Projecto.
Critérios considerados na determinação do preço da unidade de obra: O preço não inclui a camada separadora.

| Código | Un | Descrição | Rendimento | Preço | Importância |
|---|---|---|---|---|---|
| mt15lfc010m | m² | Lajeta térmica Inverlosa "CHOVA", formada por 35 mm de argamassa e 40 mm de poliestireno extrudido, condutibilidade térmica 0,034 W/(m°C). (material) | 1.050 | 22.60 | 23.73 |
| mo020 | h | Oficial de 1ª construção. (mão de obra) | 0.250 | 19.19 | 4.80 |
| mo113 | h | Operário não qualificado construção. (mão de obra) | 0.250 | 18.15 | 4.54 |
| % | % | Custos directos complementares | 2 % | 33.07 | 0.66 |
|  |  | Custos directos |  |  | 33.73 |
