# Junta de dilatação em cobertura plana acessível, não ventilada. Impermeabilização com lâminas asfálticas

- Propriedade do ficheiro: CYPE INGENIEROS, S.A.
- Formato: FIEBDC-3/2002
- Moeda: EUR
- Custos indirectos: 3.00 %
- IVA: 23.00 %

## Q Coberturas

### QA Planas acessíveis, não ventiladas

#### QAF Pontos singulares

**QAF010** m Junta de dilatação em cobertura plana acessível, não ventilada. Impermeabilização com lâminas asfálticas.
Junta de dilatação em cobertura plana acessível, não ventilada, com pavimento fixo, tipo convencional. Impermeabilização: duas bandas de aderência, de membrana de betume modificado com elastómero SBS, LBM(SBS)-30-FP, POLITABER BANDA 33 "CHOVA", de 33 cm de largura, massa nominal 3 kg/m², com armadura de feltro de poliéster de 135 g/m², acabada com filme plástico termofusível em ambas as faces, totalmente coladas ao suporte com maçarico, a cada lado da junta, prévia aplicação de primário com emulsão asfáltica aniônica com cargas SUPERMUL, "CHOVA"; banda de reforço de 50 cm de largura, realizada a partir de membrana de betume modificado com elastómero SBS, LBM(SBS)-40-FP, POLITABER COMBI 40 "CHOVA", com armadura de feltro de poliéster reforçado e estabilizado de 150 g/m², de superfície não protegida, formando um fole sem aderir na zona da junta; cordão de enchimento para junta de dilatação, de pasta com base betuminosa tipo BH-II, ChovASTAR Mastic 25 "CHOVA", de 25 mm de diâmetro; e banda de acabamento de 33 cm de largura, realizada a partir de membrana de betume modificado com elastómero SBS, LBM(SBS)-40-FP, POLITABER COMBI 40 "CHOVA", com armadura de feltro de poliéster reforçado e estabilizado de 150 g/m², de superfície não protegida soldada à impermeabilização contínua da cobertura, formando um fole sem aderir na zona da junta, sobre o cordão de enchimento.
Inclui: Limpeza e preparação da superfície. Aplicação da emulsão asfáltica. Colocação das bandas de aderência. Colocação da banda de reforço. Colocação do cordão de enchimento no interior da junta. Colocação da banda de acabamento.
Critério de medição de projecto: Comprimento medido em projecção horizontal, segundo documentação gráfica de Projecto.
Critério de medição de obra: Medir-se-á, em projecção horizontal, o comprimento realmente executado segundo especificações de Projecto.

| Código | Un | Descrição | Rendimento | Preço | Importância |
|---|---|---|---|---|---|
| mt14iea020h | kg | Emulsão asfáltica aniônica com cargas SUPERMUL, "CHOVA". (material) | 0.180 | 3.40 | 0.61 |
| mt14lba100d | m | Banda de reforço de membrana de betume modificado com elastómero SBS, LBM(SBS)-30-FP, POLITABER BANDA 33 "CHOVA", de 33 cm de largura, acabada com filme plástico termofusível em ambas as faces. (material) | 2.000 | 2.92 | 5.84 |
| mt14lba010D | m² | Membrana de betume modificado com elastómero SBS, LBM(SBS)-40-FP, POLITABER COMBI 40 "CHOVA", massa nominal 4 kg/m², com armadura de feltro de poliéster reforçado e estabilizado de 150 g/m², de superfície não protegida, e coeficiente de difusão do gás radão 7x10-12 m²/s. Segundo EN 13707. (material) | 0.855 | 7.22 | 6.17 |
| mt15sja010J | m | Cordão de enchimento para junta de dilatação, de pasta com base betuminosa tipo BH-II, ChovASTAR Mastic 25 "CHOVA", de 25 mm de diâmetro. (material) | 1.050 | 3.21 | 3.37 |
| op00sop010 |  | Maçarico para soldadura de lâminas asfálticas. | 1.000 | 0.00 | 0.00 |
| mo029 | h | Oficial de 1ª aplicador de lâminas impermeabilizantes. (mão de obra) | 0.140 | 22.68 | 3.18 |
| mo067 | h | Ajudante de aplicador de lâminas impermeabilizantes. (mão de obra) | 0.140 | 22.13 | 3.10 |
| % | % | Custos directos complementares | 2 % | 22.27 | 0.45 |
|  |  | Custos directos |  |  | 22.72 |
