# Drenagem de muro de cave ou estrutura enterrada

- Propriedade do ficheiro: CYPE INGENIEROS, S.A.
- Formato: FIEBDC-3/2002
- Moeda: EUR
- Custos indirectos: 3.00 %
- IVA: 23.00 %

**NIM040** m² Drenagem de muro de cave ou estrutura enterrada, pela sua face exterior, com lâmina drenante nodular de polietileno de alta densidade (PEAD/HDPE), ChovADREN DD "CHOVA", com nódulos de 8 mm de altura, com geotêxtil de polipropileno incorporado, resistência à compressão 150 kN/m² segundo EN ISO 604 e capacidade de drenagem 4,6 l/(s·m), fixada ao muro previamente impermeabilizado através de fixações mecânicas, e rematado superiormente com perfis metálicos.
Formação de drenagem de muro de cave ou estrutura enterrada, pela sua face exterior, através de lâmina drenante nodular de polietileno de alta densidade (PEAD/HDPE), ChovADREN DD "CHOVA", com nódulos de 8 mm de altura, com geotêxtil de polipropileno incorporado, resistência à compressão 150 kN/m² segundo EN ISO 604 e capacidade de drenagem 4,6 l/(s·m); fixada ao paramento vertical através de fixações mecânicas (2 ud/m²), com os nódulos contra o muro previamente impermeabilizado. Incluindo p/p de limpeza e preparação da superfície, sobreposições horizontais e verticais, remates de esquinas e cantos e colocação de perfil metálico de remate superior (0,3 m/m²).
Inclui: Realização de trabalhos auxiliares na superfície suporte (ajuste de ângulos, passagem de tubos, etc.). Limpeza e preparação da superfície na qual se irá aplicar a lâmina drenante e filtrante. Colocação da lâmina drenante e filtrante. Tratamento dos elementos singulares (ângulos, arestas, etc.).
Critério de medição de projecto: Superfície medida segundo documentação gráfica de Projecto.
Critério de medição de obra: Medir-se-á a superfície realmente executada segundo especificações de Projecto, incluindo as entregas e as sobreposições.

| Código | Un | Descrição | Rendimento | Preço | Importância |
|---|---|---|---|---|---|
| mt14gdc010g | m² | Lâmina drenante nodular de polietileno de alta densidade (PEAD/HDPE), ChovADREN DD "CHOVA", com nódulos de 8 mm de altura, com geotêxtil de polipropileno incorporado, resistência à compressão 150 kN/m² segundo EN ISO 604 e capacidade de drenagem 4,6 l/(s·m). (material) | 1.100 | 2.47 | 2.72 |
| mt15pao015a | Ud | Prego de aço de 62 mm de comprimento, com anilha flexível de polietileno de 36 mm de diâmetro, para fixação de membrana drenante. (material) | 2.000 | 0.44 | 0.88 |
| mt15pao020a | m | Perfil de remate. (material) | 0.300 | 1.87 | 0.56 |
| mo029 | h | Oficial de 1ª aplicador de lâminas impermeabilizantes. (mão de obra) | 0.171 | 17.19 | 2.94 |
| mo067 | h | Ajudante de aplicador de lâminas impermeabilizantes. (mão de obra) | 0.171 | 16.81 | 2.87 |
| % | % | Custos directos complementares | 2 % | 9.97 | 0.20 |
|  |  | Custos directos |  |  | 10.17 |
