# Cobertura plana acessível

- Propriedade do ficheiro: CYPE Ingenieros S.A.
- Formato: FIEBDC-3/2016
- Programa: Gerador de preços para construção civil. CYPE Ingenieros, S.A.
- Data: 04/06/2021
- Moeda: EUR
- Custos indirectos: 3 %
- IVA: 23 %

## Q Coberturas

### QA Planas

#### QAB Acessíveis não ventiladas

**QAB310** m² Cobertura plana acessível, não ventilada, com pavimento fixo, tipo convencional, pendente de 1% a 15%, para tráfego rodado. FORMAÇÃO DE PENDENTES: com guias de rincões, laroz e juntas com mestras de tijolo cerâmico furado duplo e camada de betão leve, de resistência à compressão 2,0 MPa e 690 kg/m³ de densidade, confeccionado em obra com argila expandida e cimento cinzento, com espessura média de 10 cm; com camada de regularização de argamassa de cimento, confeccionada em obra, dosificação 1:6 de 2 cm de espessura, acabamento afagado; IMPERMEABILIZAÇÃO: tipo monocamada, colada, formada por membrana de betume modificado com elastómero SBS, LBM(SBS)-48-FP, POLITABER PARKING 48 "CHOVA", melhorada com membrana de betume aditivado com plastómero APP, LA-30-FV, ChovAPLAST VEL 30 "CHOVA", prévia aplicação de primário com emulsão asfáltica aniônica com cargas SUPERMUL, "CHOVA"; CAMADA DE PROTECÇÃO: pavimento de aglomerado asfáltico, com mistura betuminosa descontínua a quente, tipo BBTM 8B, com inerte granítico e betume asfáltico de penetração, de 8 cm de espessura.

| Código | Un | Descrição | Rendimento | Preço | Importância |
|---|---|---|---|---|---|
| mt04lpt010c | Ud | Tijolo cerâmico furado duplo, para revestir, 30x20x9 cm, para utilização em alvenaria protegida (peça P), densidade 746 kg/m³, segundo NP EN 771-1. (material) | 3 | 0.17 | 0.510 |
| mt01arl030ab | m³ | Argila expandida, fornecida em sacos Big Bag, segundo NP EN 13055-1. (material) | 0.105 | 125.69 | 13.197 |
| mt08cem011a | kg | Cimento Portland CEM II/B-L 32,5 R, cor cinzento, em sacos, segundo NP EN 197-1. (material) | 25 | 0.1 | 2.500 |
| mt08aaa010a | m³ | Água. (material) | 0.011 | 1.5 | 0.017 |
| mt16pea020b | m² | Painel rígido de poliestireno expandido, segundo NP EN 13163, bordo lateral recto, de 20 mm de espessura, resistência térmica 0,55 m²°C/W, condutibilidade térmica 0,036 W/(m°C), para junta de dilatação. (material) | 0.01 | 1.34 | 0.013 |
| mt01arg005a | t | Areia de pedreira, para argamassa preparada em obra. (material) | 0.033 | 18 | 0.594 |
| mt14lba010N | m² | Membrana de betume modificado com elastómero SBS, LBM(SBS)-48-FP, POLITABER PARKING 48 "CHOVA", massa nominal 4,8 kg/m², com armadura de feltro de poliéster não tecido de 160 g/m², acabamento numa face com feltro de poliéster de 130 g/m², de superfície não protegida. Segundo EN 13707. (material) | 1.1 | 7.95 | 8.745 |
| mt14lad010l | m² | Membrana de betume aditivado com plastómero APP, LA-30-FV, ChovAPLAST VEL 30 "CHOVA", massa nominal 3 kg/m², com armadura de feltro de fibra de vidro de 60 g/m², de superfície não protegida. Segundo EN 13707. (material) | 1.1 | 2.6 | 2.860 |
| mt14iea020h | kg | Emulsão asfáltica aniônica com cargas SUPERMUL, "CHOVA". (material) | 0.3 | 1.51 | 0.453 |
| mt47aag010aa | t | Mistura betuminosa descontínua a quente, tipo BBTM 8B, com inerte granítico e betume asfáltico de penetração, segundo EN 13108-2. (material) | 0.184 | 51.6 | 9.494 |
| mq11ext030 | h | Espalhadora asfáltica sobre rastos, de 81 kW. (equipamento) | 0.007 | 80.34 | 0.562 |
| mq02ron010a | h | Cilindro vibratório tandem auto-propulsado, de 24,8 kW, de 2450 kg, largura de trabalho 100 cm. (equipamento) | 0.003 | 16.58 | 0.050 |
| mq06hor010 | h | Betoneira. (equipamento) | 0.082 | 1.68 | 0.138 |
| mo020 | h | Oficial de 1ª construção. (mão de obra) | 0.29 | 19.19 | 5.565 |
| mo113 | h | Operário não qualificado construção. (mão de obra) | 0.59 | 18.15 | 10.709 |
| mo029 | h | Oficial de 1ª aplicador de lâminas impermeabilizantes. (mão de obra) | 0.1 | 19.19 | 1.919 |
| mo067 | h | Ajudante de aplicador de lâminas impermeabilizantes. (mão de obra) | 0.1 | 18.74 | 1.874 |
| % | % | Custos directos complementares | 2 % | 59.200 | 1.184 |
|  |  | Custos directos |  |  | 60.384 |

Resíduos:
- colocação: mt04lpt010c; factor de resíduo 0.14
- colocação: mt01arl030ab Argila expandida, fornecida em sacos Big Bag, segundo NP EN 13055-1; factor de resíduo 0.003
- colocação: mt08cem011a Cimento Portland CEM II/B-L 32,5 R, cor cinzento, em sacos, segundo NP EN 197-1; factor de resíduo 0.0357
- colocação: mt16pea020b; factor de resíduo 0.048
- colocação: mt01arg005a Areia de pedreira, para argamassa preparada em obra; factor de resíduo 0.00501329
- colocação: mt14lba010N; factor de resíduo 0.0598944
- colocação: mt14lad010l; factor de resíduo 0.07
- colocação: mt14iea020h Emulsão asfáltica aniônica com cargas SUPERMUL, "CHOVA"; factor de resíduo 0.07
- colocação: mt47aag010aa; factor de resíduo 0.0105

## Recursos

**mt04lpt010c** Ud Tijolo cerâmico furado duplo
Dados técnicos: Custo energético 13.834 MJ; Emissão de CO2 0.796 kg; Código LER 17 01 02; Massa do elemento 3.5 kg; Volume 0.0028 m3
Resíduos:
- embalagem: re170201 Madeira. (componente de resíduo); rendimento 0.026 kg; Código LER 17 02 01; Massa do elemento 1 kg; Volume 0.000909 m3
- embalagem: re170203 Plástico. (componente de resíduo); rendimento 0.001 kg; Código LER 17 02 03; Massa do elemento 1 kg; Volume 0.001667 m3

**mt01arl030ab** m³ Argila expandida, fornecida em sacos Big Bag, segundo NP EN 13055-1
Dados técnicos: Custo energético 1025.430 MJ; Emissão de CO2 66.430 kg; Código LER 01 04 09; Massa do elemento 350 kg; Volume 0.21875 m3
Resíduos:
- embalagem: re170203 Plástico; rendimento 1.75 kg

**mt08cem011a** kg Cimento Portland CEM II/B-L 32,5 R, cor cinzento, em sacos, segundo NP EN 197-1
Dados técnicos: Custo energético 7.287 MJ; Emissão de CO2 0.893 kg; Código LER 17 01 01; Massa do elemento 1 kg; Volume 0.000667 m3
Resíduos:
- embalagem: re150101 Embalagens de papel e cartão. (componente de resíduo); rendimento 0.011 kg; Código LER 15 01 01; Massa do elemento 1 kg; Volume 0.001333 m3
- embalagem: re170201 Madeira; rendimento 0.003 kg
- embalagem: re170203 Plástico; rendimento 0.002 kg

**mt08aaa010a** m³ Água
Dados técnicos: Custo energético 60.000 MJ; Emissão de CO2 30.000 kg

**mt16pea020b** m² Painel rígido de poliestireno expandido
Dados técnicos: Custo energético 57.143 MJ; Emissão de CO2 1.979 kg; Código LER 17 06 04; Massa do elemento 0.6 kg; Volume 0.001 m3
Resíduos:
- embalagem: re170203 Plástico; rendimento 0.024 kg

**mt01arg005a** t Areia de pedreira, para argamassa preparada em obra
Dados técnicos: Custo energético 150.000 MJ; Emissão de CO2 8.000 kg; Código LER 01 04 08; Massa do elemento 1000 kg; Volume 0.666667 m3

**mt14lba010N** m² Membrana de betume modificado com elastómero SBS
Dados técnicos: Custo energético 278.603 MJ; Emissão de CO2 7.805 kg; Código LER 17 03 02; Massa do elemento 4.8 kg; Volume 0.0048 m3
Resíduos:
- embalagem: re170203 Plástico; rendimento 0.056 kg

**mt14lad010l** m² Membrana de betume aditivado com plastómero APP
Dados técnicos: Custo energético 175.368 MJ; Emissão de CO2 4.938 kg; Código LER 17 03 02; Massa do elemento 3 kg; Volume 0.003 m3
Resíduos:
- embalagem: re170203 Plástico; rendimento 0.05 kg

**mt14iea020h** kg Emulsão asfáltica aniônica com cargas SUPERMUL, "CHOVA"
Dados técnicos: Custo energético 49.521 MJ; Emissão de CO2 0.497 kg; Código LER 17 03 02; Massa do elemento 1 kg; Volume 0.001 m3
Resíduos:
- embalagem: re150104 Embalagens de metal. (componente de resíduo); rendimento 0.053 kg; Código LER 15 01 04; Massa do elemento 1 kg; Volume 0.001667 m3

**mt47aag010aa** t Mistura betuminosa descontínua a quente
Dados técnicos: Custo energético 49000.000 MJ; Emissão de CO2 470.000 kg; Código LER 17 03 02; Massa do elemento 1000 kg; Volume 1 m3
