# Cobertura inclinada com uma pendente média de 47%

- Propriedade do ficheiro: CYPE INGENIEROS, S.A.
- Formato: FIEBDC-3/2002
- Moeda: EUR
- Custos indirectos: 3.00 %
- IVA: 23.00 %

**QTS010** m² Cobertura inclinada com uma pendente média de 47%, composta de: formação de pendentes: painel cerâmico furado com ligação macho-fêmea, para revestir, 50x20x3 cm, com com as testas rectas sobre muretes de 100 cm de altura média; revestimento: telha asfáltica, Tegola Americana Standard "CHOVA", cor Marrón Otoño, sobre camada de primário de emulsão asfáltica aniônica com cargas SUPERMUL, "CHOVA".
Cobertura inclinada com uma pendente média de 47%, sobre base resistente. FORMAÇÃO DE PENDENTES: painel cerâmico furado com ligação macho-fêmea, para revestir, 50x20x3 cm, com com as testas rectas, com uma camada de regularização de argamassa de cimento, confeccionada em obra, dosificação 1:6, de 3 cm de espessura e acabamento afagado e enchimento das juntas entre as peças dos tramos contíguos com a mesma argamassa, apoiado sobre muretes de tijolo cerâmico furado, assentes com argamassa de cimento, confeccionada em obra, dosificação 1:6 com mestra superior da mesma argamassa, com uma altura média de 100 cm, travados transversalmente cada 2 m aproximadamente, tudo sobre laje de betão (não incluída neste preço); REVESTIMENTO: telha asfáltica, Tegola Americana Standard "CHOVA", cor Marrón Otoño, armada com feltro de fibra de vidro de 110 g/m², protegida na sua face externa com grânulos minerais e na sua face interior com areia fina como material antiaderente, sobre camada de primário de emulsão asfáltica aniônica com cargas SUPERMUL, "CHOVA", aplicada em perímetro e pontos singulares. Inclusive arejador, cumeeiras e rincões.
Inclui: Limpeza da superfície superior da laje. Marcação de rincões, laroz, encontros e juntas. Formação de paredes perimetrais com peças cerâmicas. Formação de muretes. Aplicação de mestras no remate dos muretes para receber o painel. Colocação das cintas de papel sobre os muretes. Colocação das peças cerâmicas que formam o tabuleiro. Descarga, espalhamento e nivelamento com réguas da camada de argamassa de regularização. Aplicação de primário na superfície suporte do revestimento da cobertura, no perímetro e pontos singulares. Colocação por pregagem das telhas asfálticas. Execução de remates.
Critério de medição de projecto: Superfície da vertente medida em verdadeira magnitude, segundo documentação gráfica de Projecto, sem ter em conta a sobreposição correspondente da telha asfáltica. Incluindo formação de cumeeiras, rincões, beirados e bordos livres. Não se inclui formação de laroz, beirados decorativos nem encontros de vertentes com paramentos verticais, chaminés, janelas ou condutas de ventilação.
Critério de medição de obra: Medir-se-á, em verdadeira magnitude, a superfície realmente executada segundo especificações de Projecto, sem ter em conta a sobreposição correspondente da telha. Incluindo formação de cumeeiras, rincões, beirados e bordas livres. Não se inclui formação de laroz, beirados decorativos nem encontros de vertentes com paramentos verticais, chaminés, janelas ou condutas de ventilação.

| Código | Un | Descrição | Rendimento | Preço | Importância |
|---|---|---|---|---|---|
| mt04lpt010c | Ud | Tijolo cerâmico furado duplo, para revestir, 30x20x9 cm, para utilização em alvenaria protegida (peça P), densidade 746 kg/m³, segundo NP EN 771-1. (material) | 29.704 | 0.17 | 5.05 |
| mt08aaa010a | m³ | Água. (material) | 0.012 | 1.50 | 0.02 |
| mt01arg005a | t | Areia de pedreira, para argamassa preparada em obra. (material) | 0.073 | 18.00 | 1.31 |
| mt08cem011a | kg | Cimento Portland CEM II/B-L 32,5 R, cor cinzento, em sacos, segundo NP EN 197-1. (material) | 11.250 | 0.10 | 1.13 |
| mt04lcg020a | Ud | Painel cerâmico furado com ligação macho-fêmea, para revestir, 50x20x3 cm, com com as testas rectas. (material) | 10.900 | 0.31 | 3.38 |
| mt14iea020h | kg | Emulsão asfáltica aniônica com cargas SUPERMUL, "CHOVA". (material) | 0.050 | 1.42 | 0.07 |
| mt13tch010la | m² | Telha asfáltica, Tegola Americana Standard "CHOVA", cor Marrón Otoño, armada com feltro de fibra de vidro de 110 g/m², protegida na sua face externa com grânulos minerais e na sua face interior com areia fina como material antiaderente, segundo EN 544. (material) | 1.090 | 15.28 | 16.66 |
| mt13tch030b | kg | Pregos de aço galvanizado, Tegola Americana "CHOVA". (material) | 0.050 | 7.56 | 0.38 |
| mt13tag020a | Ud | Arejador. (material) | 0.050 | 12.64 | 0.63 |
| mq06hor010 | h | Betoneira. (equipamento) | 0.047 | 1.68 | 0.08 |
| mo020 | h | Oficial de 1ª construção. (mão de obra) | 0.851 | 18.48 | 15.73 |
| mo077 | h | Ajudante de construção. (mão de obra) | 1.215 | 17.97 | 21.83 |
| mo029 | h | Oficial de 1ª aplicador de lâminas impermeabilizantes. (mão de obra) | 0.208 | 18.48 | 3.84 |
| mo067 | h | Ajudante de aplicador de lâminas impermeabilizantes. (mão de obra) | 0.208 | 17.97 | 3.74 |
| % | % | Custos directos complementares | 2 % | 73.85 | 1.48 |
|  |  | Custos directos |  |  | 75.33 |
