# Isolamento sonoro a sons de condução aérea, em parede divisória interior de alvenaria, com complexos multicamada

- Propriedade do ficheiro: CYPE Ingenieros S.A.
- Formato: FIEBDC-3/2016
- Programa: Gerador de preços para construção civil. CYPE Ingenieros, S.A.
- Data: 06/06/2025
- Moeda: EUR
- Custos indirectos: 3 %
- IVA: 23 %

## N Isolamentos e impermeabilizações

### NB Isolamentos sonoros

#### NBP Divisões

**NBP010** m² Isolamento sonoro a sons de condução aérea, em parede divisória interior de alvenaria, com complexos multicamada.
Isolamento sonoro, a sons de condução aérea, em parede divisória interior de alvenaria, realizado com complexo multicamada ChovACUSTIC FIELTEX 65, "CHOVA", de 20 mm de espessura, 7,4 kg/m² de massa superficial, formado por um feltro têxtil de 16 mm de espessura aderido termicamente a uma lâmina viscoelástica de alta densidade de 4 mm de espessura. Colocação em obra: topo a topo, com fixações mecânicas. Inclusive banda autocolante dessolidarizante ELASTOBAND "CHOVA", para vedação de juntas.
Inclui: Corte do isolamento. Colocação do isolamento. Fixação do isolamento. Resolução de pontos singulares. Vedação de juntas e ligações.
Critério de medição de projecto: Superfície medida segundo documentação gráfica de Projecto.
Critério de medição de obra: Medir-se-á a superfície realmente executada segundo especificações de Projecto.

| Código | Un | Descrição | Rendimento | Preço | Importância |
|---|---|---|---|---|---|
| mt16ptc030I | m² | Complexo multicamada ChovACUSTIC FIELTEX 65, "CHOVA", de 20 mm de espessura, 7,4 kg/m² de massa superficial, formado por um feltro têxtil de 16 mm de espessura aderido termicamente a uma lâmina viscoelástica de alta densidade de 4 mm de espessura; com 57 dB de índice global de redução sonora, Rw. (material) | 1.05 | 14.04 | 14.742 |
| mt16aac010a | Ud | Bucha de expansão e prego de polipropileno ChovAFIX 6 "CHOVA", de 60 mm de comprimento, com aro de estanquidade, para fixação mecânica de painéis isolantes. (material) | 5.25 | 0.26 | 1.365 |
| mt16ptc060j | m | Banda autocolante dessolidarizante ELASTOBAND "CHOVA", de 50 mm de largura e de 4 mm de espessura, formada por uma lâmina de poliolefinas de alta resistência e uma lâmina viscoelástica de alta densidade de 2 mm de espessura; proporcionando uma redução do nível global de pressão sonora a sons de percussão de 17 dB. (material) | 0.44 | 0.93 | 0.409 |
| mo054 | h | Oficial de 1ª montador de isolamentos. (mão de obra) | 0.033 | 25.32 | 0.836 |
| mo101 | h | Ajudante de montador de isolamentos. (mão de obra) | 0.016 | 24.04 | 0.385 |
| % | % | Custos directos complementares | 2 % | 17.737 | 0.355 |
|  |  | Custos directos |  |  | 18.092 |

Resíduos:
- colocação: mt16ptc030I; factor de resíduo 0.035
- colocação: mt16ptc060j; factor de resíduo 0.07

## Recursos

**mt16ptc030I** m² Complexo multicamada ChovACUSTIC FIELTEX 65
Dados técnicos: Custo energético 277.622 MJ; Emissão de CO2 8.329 kg; Código LER 17 03 02; Massa do elemento 7.4 kg; Volume 0.0074 m3
Resíduos:
- embalagem: re170203 Plástico. (componente de resíduo); rendimento 0.07 kg; Código LER 17 02 03; Massa do elemento 1 kg; Volume 0.001667 m3

**mt16aac010a** Ud Bucha de expansão e prego de polipropileno ChovAFIX 6 "CHOVA"
Dados técnicos: Custo energético 0.225 MJ; Emissão de CO2 0.067 kg
Resíduos:
- embalagem: re150101 Embalagens de papel e cartão. (componente de resíduo); rendimento 0.072 kg; Código LER 15 01 01; Massa do elemento 1 kg; Volume 0.001333 m3

**mt16ptc060j** m Banda autocolante dessolidarizante ELASTOBAND "CHOVA"
Dados técnicos: Custo energético 8.526 MJ; Emissão de CO2 0.291 kg; Código LER 17 03 02; Massa do elemento 0.18 kg; Volume 0.00018 m3
Resíduos:
- embalagem: re170203 Plástico; rendimento 0.02 kg
