# Isolamento sonoro a sons de condução aérea, em parede de placas, com painéis entre montantes e complexos multicamada entre placas

- Propriedade do ficheiro: CYPE Ingenieros S.A.
- Formato: FIEBDC-3/2016
- Programa: Gerador de preços para construção civil. CYPE Ingenieros, S.A.
- Data: 06/06/2025
- Moeda: EUR
- Custos indirectos: 3 %
- IVA: 23 %

## N Isolamentos e impermeabilizações

### NB Isolamentos sonoros

#### NBP Divisões

**NBP020** m² Isolamento sonoro a sons de condução aérea, em parede de placas, com painéis entre montantes e complexos multicamada entre placas.
Isolamento sonoro a sons de condução aérea, em parede de placas, realizado com painel multicamada ChovACUSTIC 65 LR 70/4, "CHOVA", de 44 mm de espessura, 9,3 kg/m² de massa superficial, formado por um painel de lã mineral de 40 mm de espessura e uma lâmina viscoelástica de alta densidade de 4 mm de espessura, colocado entre os montantes da estrutura portante; e complexo multicamada, de 6,4 mm de espessura, formado por duas lâminas de espuma de polietileno reticulado, de 3 mm de espessura cada uma, e uma lâmina de chumbo de 0,35 mm de espessura intercalada entre ambas, aderido entre as placas com cola.
Inclui: Corte do isolamento a colocar entre os montantes. Colocação do isolamento entre os montantes. Corte do isolamento a colocar sobre a placa. Aplicação da cola. Colocação do isolamento na placa já montada. Resolução de pontos singulares.
Critério de medição de projecto: Superfície medida segundo documentação gráfica de Projecto.
Critério de medição de obra: Medir-se-á a superfície realmente executada segundo especificações de Projecto.

| Código | Un | Descrição | Rendimento | Preço | Importância |
|---|---|---|---|---|---|
| mt16ptc040g | m² | Painel multicamada ChovACUSTIC 65 LR 70/4, "CHOVA", de 44 mm de espessura, 9,3 kg/m² de massa superficial, formado por um painel de lã mineral de 40 mm de espessura e uma lâmina viscoelástica de alta densidade de 4 mm de espessura; com 54 dB de índice global de redução sonora, Rw, Euroclasse A1-s1, d0 de reacção ao fogo segundo NP EN 13501-1. (material) | 1.05 | 26.94 | 28.287 |
| mt16ppt025i | m² | Complexo multicamada, de 6,4 mm de espessura, formado por duas lâminas de espuma de polietileno reticulado, de 3 mm de espessura cada uma, e uma lâmina de chumbo de 0,35 mm de espessura intercalada entre ambas; com 24,5 dB de índice global de redução sonora, Rw, segundo EN ISO 10140-2. (material) | 2.1 | 33.47 | 70.287 |
| mt16npg031 | kg | Cola. (material) | 0.3 | 7.76 | 2.328 |
| mo054 | h | Oficial de 1ª montador de isolamentos. (mão de obra) | 0.219 | 25.32 | 5.545 |
| mo101 | h | Ajudante de montador de isolamentos. (mão de obra) | 0.219 | 24.04 | 5.265 |
| % | % | Custos directos complementares | 2 % | 111.712 | 2.234 |
|  |  | Custos directos |  |  | 113.946 |

Resíduos:
- colocação: mt16ptc040g; factor de resíduo 0.035
- colocação: mt16ppt025i; factor de resíduo 0.03
- colocação: mt16npg031 Cola; factor de resíduo 0.035

## Recursos

**mt16ptc040g** m² Painel multicamada ChovACUSTIC 65 LR 70/4
Dados técnicos: Custo energético 347.162 MJ; Emissão de CO2 10.381 kg; Código LER 17 03 02; Massa do elemento 9.3 kg; Volume 0.0093 m3
Resíduos:
- embalagem: re170203 Plástico. (componente de resíduo); rendimento 0.07 kg; Código LER 17 02 03; Massa do elemento 1 kg; Volume 0.001667 m3

**mt16ppt025i** m² Complexo multicamada
Dados técnicos: Custo energético 487.516 MJ; Emissão de CO2 8.166 kg; Código LER 17 06 04; Massa do elemento 4.38 kg; Volume 0.0073 m3
Resíduos:
- embalagem: re170203 Plástico; rendimento 0.034 kg

**mt16npg031** kg Cola
Dados técnicos: Custo energético 57.585 MJ; Emissão de CO2 0.739 kg; Código LER 17 03 02; Massa do elemento 1 kg; Volume 0.001 m3
Resíduos:
- embalagem: re170203 Plástico; rendimento 0.056 kg
