# Caminho técnico de circulação pedonal de lajetas térmicas Inverlosa "CHOVA"

- Propriedade do ficheiro: CYPE Ingenieros S.A.
- Formato: FIEBDC-3/2016
- Programa: Gerador de preços para construção civil. CYPE Ingenieros, S.A.
- Data: 07/06/2021
- Moeda: EUR
- Custos indirectos: 3 %
- IVA: 23 %

## Q Coberturas

### QA Planas

#### QAD Não acessíveis, não ventiladas

**QAD025** m² Caminho técnico de circulação pedonal de lajetas térmicas Inverlosa "CHOVA", formadas por 35 mm de argamassa e 50 mm de poliestireno extrudido, de 600x400 mm, cor cinzento, acabamento poroso, colocadas directamente sobre a camada separadora, em cobertura plana não acessível, com godo.

| Código | Un | Descrição | Rendimento | Preço | Importância |
|---|---|---|---|---|---|
| mt15lfc010n | m² | Lajeta térmica Inverlosa "CHOVA", formada por 35 mm de argamassa e 50 mm de poliestireno extrudido, condutibilidade térmica 0,034 W/(m°C). (material) | 1.05 | 23.25 | 24.413 |
| mo020 | h | Oficial de 1ª construção. (mão de obra) | 0.274 | 19.19 | 5.258 |
| mo113 | h | Operário não qualificado construção. (mão de obra) | 0.274 | 18.15 | 4.973 |
| % | % | Custos directos complementares | 2 % | 34.644 | 0.693 |
|  |  | Custos directos |  |  | 35.337 |

Resíduos:
- colocação: mt15lfc010n; factor de resíduo 0.055

## Recursos

**mt15lfc010n** m² Lajeta térmica Inverlosa "CHOVA"
Dados técnicos: Custo energético 232.542 MJ; Emissão de CO2 15.654 kg; Código LER 17 01 01; Massa do elemento 66.6 kg; Volume 0.0444 m3
Resíduos:
- embalagem: re170203 Plástico. (componente de resíduo); rendimento 0.004 kg; Código LER 17 02 03; Massa do elemento 1 kg; Volume 0.001667 m3
