# Caminho técnico de circulação pedonal em cobertura plana não acessível

- Propriedade do ficheiro: CYPE Ingenieros S.A.
- Formato: FIEBDC-3/2016
- Programa: Gerador de preços para construção civil. CYPE Ingenieros, S.A.
- Data: 07/06/2021
- Moeda: EUR
- Custos indirectos: 3 %
- IVA: 23 %

## Q Coberturas

### QA Planas

#### QAD Não acessíveis, não ventiladas

**QAD045** m² Caminho técnico de circulação pedonal em cobertura plana não acessível, não ventilada, Deck com fixação mecânica, tipo convencional, pendente de 1% a 15%. SUPORTE BASE: perfil nervurado autoportante de chapa de aço galvanizado S 280 de 0,7 mm de espessura, acabamento liso, com 3 nervuras de 50 mm de altura separadas 260 mm; ISOLAMENTO TÉRMICO: painel rígido de lã de rocha; IMPERMEABILIZAÇÃO: tipo monocamada, não colada, formada por uma membrana de betume modificado com elastómero SBS, LBM(SBS)-50/G-FM, POLITABER COMBI FM 50/G "CHOVA"; FIXAÇÕES MECÂNICAS: parafusos de aço de 6 mm de diâmetro e 65 mm de comprimento, com tratamento anticorrosão, bucha e anilha de partilha de 40x40 mm (3 ud/m²) e CAMADA DE PROTECÇÃO: membrana de betume modificado com elastómero SBS, LBM(SBS)-50/G-FP, POLITABER CAMINOS TÉCNICOS "CHOVA", com armadura de feltro de poliéster reforçado e estabilizado de 150 g/m², com auto-protecção mineral de cor cinzento, totalmente colada à impermeabilização com maçarico.

| Código | Un | Descrição | Rendimento | Preço | Importância |
|---|---|---|---|---|---|
| mt13ccg200ac | m² | Perfil nervurado autoportante de chapa de aço galvanizado S 280 de 0,7 mm de espessura, acabamento liso, com 3 nervuras de 50 mm de altura separadas 260 mm, inércia 18 cm4 e massa superficial 5,5 kg/m², segundo NP EN 14782. (material) | 1.1 | 8.34 | 9.174 |
| mt16lrw020Ap | m² | Painel rígido de lã de rocha, segundo EN 13162, de dupla densidade, revestido pela face superior com tecido de fibra, de 80 mm de espessura, resistência térmica 2,05 m²°C/W, condutibilidade térmica 0,039 W/(m°C), Euroclasse A1 de reacção ao fogo segundo NP EN 13501-1, calor específico 840 J/kgK e factor de resistência à difusão do vapor de água 1. (material) | 1.05 | 76.87 | 80.714 |
| mt16aab010 | Ud | Fixação mecânica dos painéis isolantes à chapa metálica (coberturas deck). (material) | 1 | 0.16 | 0.160 |
| mt14lga010Ba | m² | Membrana de betume modificado com elastómero SBS, LBM(SBS)-50/G-FM, POLITABER COMBI FM 50/G "CHOVA", massa nominal 5 kg/m², com armadura de feltro de poliéster reforçado e estabilizado de 150 g/m², com auto-protecção mineral de cor cinzento. Segundo EN 13707. (material) | 1.1 | 7.15 | 7.865 |
| mt14lga100a | Ud | Parafuso de aço de 6 mm de diâmetro e 65 mm de comprimento, com tratamento anticorrosão, bucha e anilha de partilha de 40x40 mm. (material) | 3 | 0.18 | 0.540 |
| mt14lga010Ja | m² | Membrana de betume modificado com elastómero SBS, LBM(SBS)-50/G-FP, POLITABER CAMINOS TÉCNICOS "CHOVA", massa nominal 5 kg/m², com armadura de feltro de poliéster reforçado e estabilizado de 150 g/m², com auto-protecção mineral de cor cinzento. Segundo EN 13707. (material) | 1 | 5.91 | 5.910 |
| mo051 | h | Oficial de 1ª montador de painéis metálicos. (mão de obra) | 0.164 | 19.73 | 3.236 |
| mo098 | h | Ajudante de montador de painéis metálicos. (mão de obra) | 0.164 | 18.74 | 3.073 |
| mo054 | h | Oficial de 1ª montador de isolamentos. (mão de obra) | 0.055 | 19.73 | 1.085 |
| mo101 | h | Ajudante de montador de isolamentos. (mão de obra) | 0.055 | 18.74 | 1.031 |
| mo029 | h | Oficial de 1ª aplicador de lâminas impermeabilizantes. (mão de obra) | 0.186 | 19.19 | 3.569 |
| mo067 | h | Ajudante de aplicador de lâminas impermeabilizantes. (mão de obra) | 0.186 | 18.74 | 3.486 |
| % | % | Custos directos complementares | 2 % | 119.843 | 2.397 |
|  |  | Custos directos |  |  | 122.240 |

Resíduos:
- colocação: mt13ccg200ac; factor de resíduo 0.0356367
- colocação: mt16lrw020Ap; factor de resíduo 0.024
- colocação: mt14lga010Ba; factor de resíduo 0.063838
- colocação: mt14lga010Ja; factor de resíduo 0.0699508

## Recursos

**mt13ccg200ac** m² Perfil nervurado autoportante de chapa de aço galvanizado S 280 de 0,7 mm de espessura
Dados técnicos: Custo energético 208.806 MJ; Emissão de CO2 21.204 kg; Código LER 17 04 05; Massa do elemento 8.25 kg; Volume 0.003929 m3
Resíduos:
- embalagem: re170203 Plástico. (componente de resíduo); rendimento 0.021 kg; Código LER 17 02 03; Massa do elemento 1 kg; Volume 0.001667 m3

**mt16lrw020Ap** m² Painel rígido de lã de rocha
Dados técnicos: Custo energético 471.987 MJ; Emissão de CO2 20.535 kg; Código LER 17 06 04; Massa do elemento 13.6 kg; Volume 0.022667 m3
Resíduos:
- embalagem: re170203 Plástico; rendimento 0.034 kg

**mt14lga010Ba** m² Membrana de betume modificado com elastómero SBS
Dados técnicos: Custo energético 289.837 MJ; Emissão de CO2 8.112 kg; Código LER 17 03 02; Massa do elemento 5 kg; Volume 0.005 m3
Resíduos:
- embalagem: re170203 Plástico; rendimento 0.054 kg

**mt14lga010Ja** m² Membrana de betume modificado com elastómero SBS
Dados técnicos: Custo energético 289.550 MJ; Emissão de CO2 8.098 kg; Código LER 17 03 02; Massa do elemento 5 kg; Volume 0.005 m3
Resíduos:
- embalagem: re170203 Plástico; rendimento 0.05 kg
