# Cobertura plana acessível, não ventilada, ajardinada intensiva. Sistema Projar Garden "PROJAR"

- Propriedade do ficheiro: CYPE INGENIEROS, S.A.
- Formato: FIEBDC-3/2002
- Moeda: EUR
- Custos indirectos: 3.00 %
- IVA: 23.00 %

## Q Coberturas

### QV Sistemas de coberturas verdes

#### QVI Intensivas

**QVI030** m² Cobertura plana acessível, não ventilada, ajardinada intensiva. Sistema Projar Garden "PROJAR".
Cobertura plana acessível, não ventilada, ajardinada intensiva, sistema Projar Garden "PROJAR", pendente de 1% a 5%. FORMAÇÃO DE PENDENTES: com guias de rincões, laroz e juntas com mestras de tijolo cerâmico furado duplo e camada de argila expandida, descarregada a seco e consolidada na superfície com leitada de cimento, proporcionando uma resistência à compressão de 1 MPa e com uma condutibilidade térmica de 0,087 W/(m°C), com espessura média de 10 cm; com camada de regularização de argamassa de cimento, confeccionada em obra, dosificação 1:6 de 4 cm de espessura, acabamento afagado; IMPERMEABILIZAÇÃO: tipo bicamada, colada, composta por uma membrana de betume modificado com elastómero SBS, LBM(SBS)-30-FV, com armadura de feltro de fibra de vidro de 60 g/m², de superfície não protegida e uma membrana de betume modificado com elastómero SBS, LBM(SBS)-30-FP, com armadura de feltro de poliéster não tecido de 160 g/m², de superfície não protegida, totalmente coladas com maçarico, sem coincidir as suas juntas; CAMADA SEPARADORA SOB PROTECÇÃO: feltro de protecção e retenção GTW-500 "PROJAR", de geotêxtil não tecido sintético, composto por 70% de fibras de polietersulfona e 30% de fibras de polipropileno entrelaçadas, de 2,5 mm de espessura, retenção de água 7 l/m², permeabilidade à água 56 mm/s, resistência à tracção longitudinal 10 kN/m, resistência CBR ao punçoamento 3,0 kN, abertura característica 0,079 mm e massa superficial 500 g/m²; membrana anti-raízes flexível de polietileno de alta densidade (HDPE), QRF-1000 "PROJAR", cor preto, para evitar a penetração de raízes na membrana impermeável; CAMADA DRENANTE E RETENTORA DE ÁGUA: tela drenante PR-DRAIN-60 "PROJAR" de poliestireno reciclado de alto impacto (HIPS), com nódulos de 60 mm de altura e perfurações em toda a superfície, colocada sob a camada filtrante, sobrepondo dois nódulos; CAMADA FILTRANTE: filtro GTF-200 "PROJAR", de geotêxtil de fibras de polipropileno; CAMADA DE PROTECÇÃO: substrato CoverPro Garden "PROJAR", composto de brita, rocha vulcânica ou areia de sílica e fibra de coco e turfa; com pH de 6, de 500 mm de espessura. Inclusive seixos rolados para o enchimento do espaço entre o bordo da cobertura e a vegetação.
Critérios considerados na determinação do preço da unidade de obra: O preço não inclui a vegetação.
Inclui: Marcação dos pontos singulares. Marcação das pendentes e traçado de rincões, larozes e juntas. Formação de pendentes com guias de rincões, laroz e juntas com mestras de tijolo. Enchimento de juntas com poliestireno expandido. Descarga a seco da argila expandida até alcançar o nível das mestras, e consolidação com leitada de cimento. Descarga, espalhamento e nivelamento com réguas da camada de argamassa de regularização. Limpeza e preparação da superfície. Aplicação da emulsão asfáltica. Colocação da impermeabilização. Colocação da camada separadora sob protecção. Colocação da camada drenante e retentora de água. Colocação da camada filtrante. Espalhamento do substrato. Enchimento do espaço entre o bordo da cobertura e a vegetação com seixos rolados.
Critério de medição de projecto: Superfície medida em projecção horizontal, segundo documentação gráfica de Projecto, desde as faces interiores dos parapeitos ou muretes perimetrais que a limitam.
Critério de medição de obra: Medir-se-á, em projecção horizontal, a superfície realmente executada segundo especificações de Projecto, desde as faces interiores dos parapeitos ou muretes perimetrais que a limitam.

| Código | Un | Descrição | Rendimento | Preço | Importância |
|---|---|---|---|---|---|
| mt04lpt010c | Ud | Tijolo cerâmico furado duplo, para revestir, 30x20x9 cm, para utilização em alvenaria protegida (peça P), densidade 746 kg/m³, segundo NP EN 771-1. (material) | 3.000 | 0.29 | 0.87 |
| mt01arl030a | m³ | Argila expandida, fornecida em sacos, segundo NP EN 13055-1. (material) | 0.100 | 144.49 | 14.45 |
| mt09lec020b | m³ | Leitada de cimento CEM II/B-L 32,5 N 1/3. (material) | 0.010 | 112.60 | 1.13 |
| mt08aaa010a | m³ | Água. (material) | 0.008 | 1.50 | 0.01 |
| mt01arg005a | t | Areia de pedreira, para argamassa preparada em obra. (material) | 0.065 | 18.00 | 1.17 |
| mt08cem011a | kg | Cimento Portland CEM II/B-L 32,5 R, cor cinzento, em sacos, segundo NP EN 197-1. (material) | 10.000 | 0.10 | 1.00 |
| mt16pea020b | m² | Painel rígido de poliestireno expandido, segundo NP EN 13163, bordo lateral recto, de 20 mm de espessura, resistência térmica 0,55 m²°C/W, condutibilidade térmica 0,036 W/(m°C), para junta de dilatação. (material) | 0.010 | 1.34 | 0.01 |
| mt14iea020c | kg | Emulsão asfáltica aniônica com cargas. (material) | 0.300 | 3.30 | 0.99 |
| mt14lba010a | m² | Membrana de betume modificado com elastómero SBS, LBM(SBS)-30-FV, de 2,5 mm de espessura, massa nominal 3 kg/m², com armadura de feltro de fibra de vidro de 60 g/m², de superfície não protegida. Segundo EN 13707. (material) | 1.100 | 4.80 | 5.28 |
| mt14lba010c | m² | Membrana de betume modificado com elastómero SBS, LBM(SBS)-30-FP, de 2,5 mm de espessura, massa nominal 3 kg/m², com armadura de feltro de poliéster não tecido de 160 g/m², de superfície não protegida. Segundo EN 13707. (material) | 1.100 | 5.54 | 6.09 |
| mt14lbp020d | m² | Membrana anti-raízes flexível de polietileno de alta densidade (HDPE), QRF-1000 "PROJAR", cor preto, fornecida em rolos de 1,5x25 m; para coberturas verdes. (material) | 1.030 | 11.47 | 11.81 |
| mt14lbp040p | m² | Feltro de protecção e retenção GTW-500 "PROJAR", de geotêxtil não tecido sintético, composto por 70% de fibras de polietersulfona e 30% de fibras de polipropileno entrelaçadas, de 2,5 mm de espessura, retenção de água 7 l/m², permeabilidade à água 56 mm/s, resistência à tracção longitudinal 10 kN/m, resistência CBR ao punçoamento 3 kN, abertura característica 0,079 mm e massa superficial 500 g/m², fornecido em rolos. (material) | 1.100 | 3.00 | 3.30 |
| mt14lbp030Gc | m² | Lâmina drenante e retentora de água, PR-DRAIN-60 "PROJAR", de poliestireno reciclado de alto impacto (HIPS), com nódulos de 60 mm de altura e perfurações em toda a superfície, resistência à compressão 129 kN/m², retenção de água 32 l/m², capacidade de drenagem 2,24 l/(s·m) com uma pendente de 2%, Euroclasse E de reacção ao fogo, segundo NP EN 13501-1, fornecida em placas de 194x94 cm. (material) | 1.050 | 26.10 | 27.41 |
| mt14lbp050x | m² | Filtro GTF-200 "PROJAR", de geotêxtil não tecido sintético, composto por fibras de polipropileno entrelaçadas, com uma resistência à tracção longitudinal de 16 kN/m, uma resistência à tracção transversal de 16 kN/m, uma abertura de cone ao ensaio de perfuração dinâmica segundo NP EN ISO 13433 inferior a 23 mm, resistência CBR ao punçoamento 2,35 kN, abertura característica 0,1 mm e uma massa superficial de 200 g/m², fornecido em rolos. (material) | 1.100 | 2.16 | 2.38 |
| mt48sap010i | m³ | Substrato CoverPro Garden "PROJAR", composto de brita, rocha vulcânica ou areia de sílica e fibra de coco e turfa; com pH de 6, fornecido em sacos Big Bag, para coberturas verdes. (material) | 0.690 | 95.00 | 65.55 |
| mt01arc010 | t | Seixos rolados lavados, de granulometria compreendida entre 16 e 32 mm. (material) | 0.040 | 21.65 | 0.87 |
| op00sop010 |  | Maçarico para soldadura de lâminas asfálticas. | 1.000 | 0.00 | 0.00 |
| mo020 | h | Oficial de 1ª construção. (mão de obra) | 0.090 | 22.68 | 2.04 |
| mo113 | h | Operário não qualificado construção. (mão de obra) | 0.410 | 21.45 | 8.79 |
| mo029 | h | Oficial de 1ª aplicador de lâminas impermeabilizantes. (mão de obra) | 0.359 | 22.68 | 8.14 |
| mo067 | h | Ajudante de aplicador de lâminas impermeabilizantes. (mão de obra) | 0.359 | 22.13 | 7.94 |
| mo040 | h | Oficial de 1ª jardineiro. (mão de obra) | 0.150 | 22.68 | 3.40 |
| mo086 | h | Ajudante de jardineiro. (mão de obra) | 0.150 | 22.13 | 3.32 |
| % | % | Custos directos complementares | 2 % | 175.95 | 3.52 |
|  |  | Custos directos |  |  | 179.47 |
