# Sistema multifunção "CHOVA" de impermeabilização e isolamento térmico de cobertura plana

- Propriedade do ficheiro: CYPE Ingenieros S.A.
- Formato: FIEBDC-3/2016
- Programa: Gerador de preços para construção civil. CYPE Ingenieros, S.A.
- Data: 22/10/2024
- Moeda: EUR
- Custos indirectos: 3 %
- IVA: 23 %

## N Isolamentos e impermeabilizações

### NM Sistemas multifunção

#### NMQ Coberturas

**NMQ010** m² Sistema multifunção "CHOVA" de impermeabilização e isolamento térmico de cobertura plana.
Sistema multifunção ChovATERM XPS POL PY 30 "CHOVA" de impermeabilização e isolamento térmico de cobertura plana, formado por painel rígido de poliestireno extrudido, ChovAFOAM 300 M "CHOVA", segundo EN 13164, de superfície lisa e bordo lateral a meia madeira, de 40 mm de espessura, resistência à compressão >= 300 kPa, resistência térmica 1,2 m²°C/W, condutibilidade térmica 0,034 W/(m°C), com membrana de betume modificado com elastómero SBS, LBM(SBS)-30-FP, POLITABER POL PY 30. Colocação em obra: com fixações mecânicas.
Inclui: Limpeza e preparação da superfície suporte. Marcação e corte dos painéis. Colocação dos painéis. Fixação dos painéis.
Critério de medição de projecto: Superfície medida em projecção horizontal, segundo documentação gráfica de Projecto, desde as faces interiores dos parapeitos ou muretes perimetrais que a limitam.
Critério de medição de obra: Medir-se-á, em projecção horizontal, a superfície realmente executada segundo especificações de Projecto, desde as faces interiores dos parapeitos ou muretes perimetrais que a limitam.

| Código | Un | Descrição | Rendimento | Preço | Importância |
|---|---|---|---|---|---|
| mt16pxc020aa | m² | Painel rígido de poliestireno extrudido, ChovAFOAM 300 M "CHOVA", segundo EN 13164, de superfície lisa e bordo lateral a meia madeira, de 40 mm de espessura, resistência à compressão >= 300 kPa, resistência térmica 1,2 m²°C/W, condutibilidade térmica 0,034 W/(m°C), com membrana de betume modificado com elastómero SBS, LBM(SBS)-30-FP, POLITABER POL PY 30, Euroclasse E de reacção ao fogo segundo NP EN 13501-1, com código de designação XPS-EN 13164-T1-CS(10/Y)300-DLT(2)5-DS(TH)-WL(T)0,7. (material) | 1.08 | 18.78 | 20.282 |
| mt16pxc021a | Ud | Fixação mecânica formada por bucha e parafuso de 60 mm de comprimento e 6 mm de diâmetro, com anilha. (material) | 8 | 0.24 | 1.920 |
| mo054 | h | Oficial de 1ª montador de isolamentos. (mão de obra) | 0.1 | 23.31 | 2.331 |
| mo101 | h | Ajudante de montador de isolamentos. (mão de obra) | 0.1 | 22.13 | 2.213 |
| % | % | Custos directos complementares | 2 % | 26.746 | 0.535 |
|  |  | Custos directos |  |  | 27.281 |
