# Isolamento térmico intermédio em parede de placas

- Propriedade do ficheiro: CYPE INGENIEROS, S.A.
- Formato: FIEBDC-3/2002
- Moeda: EUR
- Custos indirectos: 3.00 %
- IVA: 23.00 %

## N Isolamentos e impermeabilizações

### NA Isolamentos térmicos

#### NAP Divisões

**NAP020** m² Isolamento térmico intermédio em parede de placas.
Isolamento térmico intermédio em parede de placas, com painel multicamada ChovACUSTIC 65 LR 70/4, "CHOVA", de 44 mm de espessura, 9,3 kg/m² de massa superficial, formado por um painel de lã mineral de 40 mm de espessura e uma lâmina viscoelástica de alta densidade de 4 mm de espessura, colocado entre os montantes da estrutura portante.
Inclui: Corte e preparação do isolamento a colocar entre os montantes. Colocação do isolamento entre os montantes.
Critério de medição de projecto: Superfície medida segundo documentação gráfica de Projecto.
Critério de medição de obra: Medir-se-á a superfície realmente executada segundo especificações de Projecto.

| Código | Un | Descrição | Rendimento | Preço | Importância |
|---|---|---|---|---|---|
| mt16ptc040g | m² | Painel multicamada ChovACUSTIC 65 LR 70/4, "CHOVA", de 44 mm de espessura, 9,3 kg/m² de massa superficial, formado por um painel de lã mineral de 40 mm de espessura e uma lâmina viscoelástica de alta densidade de 4 mm de espessura; com 54 dB de índice global de redução sonora, Rw, Euroclasse A1-s1, d0 de reacção ao fogo segundo NP EN 13501-1. (material) | 1.000 | 26.94 | 26.94 |
| mo054 | h | Oficial de 1ª montador de isolamentos. (mão de obra) | 0.055 | 23.31 | 1.28 |
| mo101 | h | Ajudante de montador de isolamentos. (mão de obra) | 0.055 | 22.13 | 1.22 |
| % | % | Custos directos complementares | 2 % | 29.44 | 0.59 |
|  |  | Custos directos |  |  | 30.03 |
