# Substituição de camada de impermeabilização, em cobertura plana, não acessível, auto-protegida, por lâmina asfáltica

- Propriedade do ficheiro: CYPE INGENIEROS, S.A.
- Formato: FIEBDC-3/2002
- Moeda: EUR
- Custos indirectos: 3.00 %
- IVA: 23.00 %

## Q Coberturas

### QA Planas acessíveis, não ventiladas

#### QAW Substituições

**QAW060** m² Substituição de camada de impermeabilização, em cobertura plana, não acessível, auto-protegida, por lâmina asfáltica.
Substituição de camada de impermeabilização deteriorada, em cobertura plana, não acessível, auto-protegida, por impermeabilização monocamada colada, formada por uma membrana de betume modificado com elastómero SBS, LBM(SBS)-50/G-FP, POLITABER COMBI 50/G "CHOVA", com armadura de feltro de poliéster reforçado e estabilizado de 150 g/m², com auto-protecção mineral de cor cinzento totalmente colada com maçarico.
Inclui: Marcação. Remoção da lâmina deteriorada. Armazenamento do material removido. Limpeza e preparação da superfície. Colocação da impermeabilização. Limpeza dos restos da obra. Carga manual do material removido e restos da obra para camião ou contentor.
Critério de medição de projecto: Superfície medida em projecção horizontal, segundo documentação gráfica de Projecto, desde as faces interiores dos parapeitos ou muretes perimetrais que a limitam.
Critério de medição de obra: Medir-se-á, em projecção horizontal, a superfície realmente executada segundo especificações de Projecto, desde as faces interiores dos parapeitos ou muretes perimetrais que a limitam.

| Código | Un | Descrição | Rendimento | Preço | Importância |
|---|---|---|---|---|---|
| mt14lga010xa | m² | Membrana de betume modificado com elastómero SBS, LBM(SBS)-50/G-FP, POLITABER COMBI 50/G "CHOVA", massa nominal 5 kg/m², com armadura de feltro de poliéster reforçado e estabilizado de 150 g/m², com auto-protecção mineral de cor cinzento. Segundo EN 13707. (material) | 1.200 | 8.82 | 10.58 |
| op00sop010 |  | Maçarico para soldadura de lâminas asfálticas. | 1.000 | 0.00 | 0.00 |
| mo029 | h | Oficial de 1ª aplicador de lâminas impermeabilizantes. (mão de obra) | 0.361 | 22.68 | 8.19 |
| mo067 | h | Ajudante de aplicador de lâminas impermeabilizantes. (mão de obra) | 0.181 | 22.13 | 4.01 |
| % | % | Custos directos complementares | 2 % | 22.78 | 0.46 |
|  |  | Custos directos |  |  | 23.24 |
