# Isolamento térmico de cobertura plana, não ventilada, com impermeabilização líquida

- Propriedade do ficheiro: CYPE Ingenieros S.A.
- Formato: FIEBDC-3/2016
- Programa: Gerador de preços para construção civil. CYPE Ingenieros, S.A.
- Data: 22/10/2024
- Moeda: EUR
- Custos indirectos: 3 %
- IVA: 23 %

## N Isolamentos e impermeabilizações

### NA Isolamentos térmicos

#### NAU Cobertas planas

**NAU050** m² Isolamento térmico de cobertura plana, não ventilada, com impermeabilização líquida.
Isolamento térmico de cobertura plana acessível, não ventilada, tipo invertida, pendente de 1% a 5%, para tráfego pedonal privado, com impermeabilização líquida; formado por painel rígido de poliestireno extrudido, ChovAFOAM 300 M "CHOVA", segundo EN 13164, de superfície lisa e bordo lateral a meia madeira, de 40 mm de espessura, resistência à compressão >= 300 kPa.
Inclui: Corte e preparação do isolamento. Colocação do isolamento.
Critério de medição de projecto: Superfície medida em projecção horizontal, segundo documentação gráfica de Projecto, desde as faces interiores dos parapeitos ou muretes perimetrais que a limitam.
Critério de medição de obra: Medir-se-á, em projecção horizontal, a superfície realmente executada segundo especificações de Projecto, desde as faces interiores dos parapeitos ou muretes perimetrais que a limitam.

| Código | Un | Descrição | Rendimento | Preço | Importância |
|---|---|---|---|---|---|
| mt16pxc010jbc | m² | Painel rígido de poliestireno extrudido, ChovAFOAM 300 M "CHOVA", segundo EN 13164, de superfície lisa e bordo lateral a meia madeira, de 40 mm de espessura, resistência à compressão >= 300 kPa, resistência térmica 1,2 m²°C/W, condutibilidade térmica 0,034 W/(m°C), Euroclasse E de reacção ao fogo segundo NP EN 13501-1, com código de designação XPS-EN 13164-T1-CS(10/Y)300-DLT(2)5-DS(TH)-WL(T)0,7. (material) | 1.05 | 7 | 7.350 |
| mo054 | h | Oficial de 1ª montador de isolamentos. (mão de obra) | 0.055 | 23.31 | 1.282 |
| mo101 | h | Ajudante de montador de isolamentos. (mão de obra) | 0.055 | 22.13 | 1.217 |
| % | % | Custos directos complementares | 2 % | 9.849 | 0.197 |
|  |  | Custos directos |  |  | 10.046 |

Resíduos:
- colocação: mt16pxc010jbc; factor de resíduo 0.048

## Recursos

**mt16pxc010jbc** m² Painel rígido de poliestireno extrudido
Dados técnicos: Custo energético 48.354 MJ; Emissão de CO2 2.439 kg; Código LER 17 06 04; Massa do elemento 1.32 kg; Volume 0.0022 m3
Resíduos:
- embalagem: re170203 Plástico. (componente de resíduo); rendimento 0.024 kg; Código LER 17 02 03; Massa do elemento 1 kg; Volume 0.001667 m3
